# NSBP Edelstahl Außenbecken für Nichtschwimmer
Angebotsaufforderung (GAEB DA XML 3.3, DA83)
Projekt: NSBP Ede
Währung: EUR
Auftraggeber: Magistrat der Stadt Pfungstadt, Postfach 1149, 64310 Pfungstadt
Ausführungsort: Magistrat der Stadt Pfungstadt, Postfach 1149, 64310 Pfungstadt
Benachrichtigungsort: Magistrat der Stadt Pfungstadt, Postfach 1149, 64310 Pfungstadt
Erstellt mit: DATAflor BUSINESS/ GXML Toolbox V3.3 R20230503, DATAflor GAEB-Export, 15.02.2026

## Vertragliche Regelung Projekt: Neubau des Hallenbades Pfungstadt Rohbauarbeiten in den Außenanlagen Nachfolgend benannte Planwerke sind Bestamndteil der Ausschreibung: 2025-04-16 NSBP Übersichtsplan Erdbau vorab.pdf 2025-08-30 NSBP Gründung Außenbecken.pdf 2025-08-30 NSBP Stollensauna.pdf 2025-08-30 NSBP Panoramasauna.pdf 2025-08-30 NSBP Ruhehaus.pdf 2025-11-30 NSBP Rohbau außen Bauteile.pdf 2025-11-30 NSBP Fundamente Rutsche.pdf Unterlagen Kampfmittelräumdienst Bodengutachten Zusätzliche technische Vertragsbedingungen Maßgeblich für die nachfolgend beschriebenen Leistungen sind, soweit nicht anders beschrieben, die entsprechenden DIN- und CEN-Vorschriften sowie weitergehende Verordnungen, Vorschriften, Herstellerrichtlinien und - empfehlungen in der jeweils letztgültigen Fassung sowie der neueste Stand der anerkannten Regeln der Technik. Wenn nicht ausdrücklich durch den Zusatz "auf der Baustelle lagernd", oder "bauseitige Lieferung"darauf hingewiesen wird, beinhaltet jede Position die Lieferung des benötigten Materials und den Transport zum Einbauort auf der Baustelle. Der AN hat ein Bautagebuch/ Tagesbericht zu führen mit täglichen Eintragungen über Wetter, Personal-, Maschineneinsatz und ausgeführten Arbeiten. Diese sind jeweils unaufgefordert wöchentlich der Bauüberwachung vorzulegen. Mit der Abnahme, spätestens jedoch 14 Tage nach der erfolgten Abnahme, hat der AN eine Baustellendokumentation zu übergeben. Bestandteile dieser Dokumentationen sind: - Bautagebuch - Materialdokumentation - Aufmaßplan - Vermaßter Plan aller im Erdreich verlegten Leitungen und Bauwerke mit Höhenangaben Die Dokumentation ist zweifach auf Papier und digital auf einer CD zu übergeben.Die Pläne sind als dwg und pdf Datei zu erstellen und in das PKMS DPR einzustellen. Bei technischen Rückfragen und zur Einsicht der Planunterlagen wenden Sie sich bitte an die Vergabestelle. Allgemeine Vorbemerkungen 1.01.01 Lage, Umgebungsbedingungen Der Magistrat der Stadt Pfungstadt - Stabsstelle Schwimmbad-Neubau - Kirchstraße 12-14 in 64319 Pfungstadt, beabsichtigt den Neubau eines Schwimmbades mit Saunabereich in der Dr.-Horst-Schmidt-Straße in 64319 Pfungstadt. Im Zug der Neubaumaßnahme soll demnach ein teilunterkellertes, eingeschossiges Hallenbad sowie einige Außenanlagen errichtet werden. Das Grundstück liegt im Süden von Pfungstadt und wird von Norden her über die Dr.-Horst-Schmidt-Straße erschlossen. Das betrachtete Gebäude ist freistehend. Die Lage des Gebäudes auf dem Grundstück ist in folgender Abbildung dargestellt. 1.01.03 Art und Lage der baulichen Anlage, Anzahl der Geschosse Hauptgebäude (nicht Teil des Leistungsverzeichnises) Das Schwimmbad mit der Sauna ist ein freistehendes Gebäude und gliedert sich in das Untergeschoss, das Erdgeschoss und die Technikaufbauten auf dem Dach. Des Weiteren gliedert sich das Gebäude nach West- und Ostrichtung auf. In der Westrichtung ist das Schwimmbad nebst Technik, Umkleiden, Eingang, Küche und Kiosk untergebracht, im Osten der Saunabereich. Das Gebäude hat einen Polygonen Grundriss und wird von einem rechteckigen Dach mit den Abmessungen von ca. 83 m × 54 m abgeschlossen, mit Dachüberständen an allen Gebäudeseiten außer im Osten. Der Westbereich des Gebäudes mit Schwimmbad nebst Technik, Umkleiden, Eingang, Küche und Kiosk hat eine Grundfläche von ca. 2.340 qm und kann von einem Rechteckmit den Abmessungen von ca. 59 m × 51 m umfasst werden. Der Ostbereich mit Sauna hat eine Grundfläche von ca. 1.018 qm und besitzt eine Größe von ca. 23 m × 43 m. Die Grundfläche beträgt demnach insgesamt ca. 3.358 qm. Abgesetzt vom Hauptgebäude wird ein freistehendes Nebengebäude zur Unterbringung der Chlorgasanlage / -Lagerung errichtet. Die Nutzungen im Gebäude sind: 1. UG: Beckenbereich der Schwimmhalle mit Technik-Peripherie 2. EG: Schwimmhalle mit Umkleiden, Kinderbecken, Eingangsbereich, Kiosk, Küche, Sauna 3. Dach: Technikaufbauten und Photovoltaik-Anlage Alle Aufenthaltsräume befinden sich auf Geländeniveau. Die Attika liegt in einer Höhe von + 7,05 m, die Technikaufbauten reichen bis in eine Höhe von + 9,25 m. Das Gebäude wird von Norden her über die Dr.-Horst-Schmidt-Straße und den vorgelagerten Parkplatz erschlossen. Der Haupteingang befindet sich in der Mitte der Nordfassade, es sind weitere Ausgänge an allen Gebäudeseiten vorhanden. Es handelt sich um ein Gebäude der Gebäudeklasse 3 gemäss § 2 (4) HBO. Mit der geplanten Sport-Nutzung fällt das Gebäude nicht in den Geltungsbereich der Versammlungsstätten-Richtlinie. Es ist mit 100 Personen im Schwimmbad und mit 80 Personen im Saunabereich gleichzeitig zu rechnen. Das Schwimmbad verfügt nicht über Tribünen für Zuschauer. Der Technikbereich im Untergeschoss wird in massiv errichtet. Die oberirdischen Gebäudeteile werden als Holz- und Stahlbaukonstruktion mit Holzwandelementen, System-Holzdachelementen und Trapezblechdach ausgeführt. Bauwerkshöhen nach Planunterlagen Architekt: Das geplante Gelände um den Neubau befindet sich i.M. bei + 0,00 m ab OKFF EG. Das Baufeld wird mit einer Geländehöhe i.M. - 0,50 m ab OKFF EG ± 0,00 dem AN Rohbau für seine Erdarbeiten übergeben. Nachfolgende Höhen ab OKF EG + 168,20 m · OKF UG Technik = - 3,20 m · OKF EG = ± 0,00 m = + 168,20 m · OKF OG Technik = +3,90 m · OKF Attika Dach Umlauf = + 7,05 m · OKF Attika Dach Technik = + 9,25 m Rohbau in den Außenanlagen (dieses Leistungsverzeichnis) Es sind zwei Bodenplatten für Holzbauten (Ruhehaus, Panorama-Sauna), ein Unterflurbauwerk (Stollensauna), ein Fundamentring für das Außenbecken und Einzelfundamente für die Rutsche zu errichten. Die Stollensaune ist ein WU-Bauteil. Die obere Lange des Ringfundaments für das Außenbecken ist nachträglich, nach der Montage der Edelstahlwand, zu erstellen. Während der Ausführungszeit liegen alle Bauwerke (BauteilNN) auf Geländeniveau, d.h. die wesentlichen Erdarbeiten wurden und werden bauseits erledigt. Erdarbeiten im geringeren Umfang für die Fundamente sind Teil des Rohbauauftrags. Die Baustraßen sind bauseits angelegt, bauseits gestellte anschlüsse für Wasser & Strom sind in dem entsprechenden Paragrafen beschrieben, weitere Unterverteilungen für den AN und deren Anschluss an die Übergabepunkte sind Teil der BE. 0102.01 Titel Vorbemerkungen UKF Bodenplatte Beckenbereich (nicht Teil dieser Ausschreibung) · Regelfall, bis - 2,69 m ab OKF EG · abgesenkter Beckenbereich, bis - 3,90 m ab OKF EG · hoherer Beckenbereich, bis - 2,09 m ab OKF EG 1.01.04 Zufahrtsmöglichkeiten, inkl. Beschaffenheit und Einschränkungen, Verkehrsverhältnisse auf der Baustelle, Verkehrsbeschränkungen Baustellenandienung: Die Erschließung des Baufeldes erfolgt über die Baustellenzufahrt an der Seeheimer Straße und den Bestandsparkplatz an der Dr. Horst Schmidt Straße 12 (siehe Übersichtsplan). Dieser Parkplatz bleibt erhalten und ist zu schützen. Das Baufeld ist bauseits mit einer Zaunanlage gesichert, in den Zufahrten stehen Bauzauntore. Dabei ist insbesonders auf Fussgänger und auf den fliessenden Verkehr zu achten. Das Baufeld ist durch Bauzäune des AG verschlossen. Die Baustelleneinrichtungsfläche (BE) ist neben der Baustelle geplant. Materialanlieferungen haben grundsätzlich so zu erfolgen, dass die Materialien direkt abgeladen und sofort verbaut werden. Für besondere Materiallagerungen, die insbesonders viel Platz benötigen und die Platzverhältnisse auf der BE einschränken können, bedarf es grundsätzlich der Nachfrage vorab bei der Örtlichen Bauleitung. Das Abstellen von Firmenfahrzeugen auf dem Baugelände ist in Absprache und mit der Zustimmung durch die Örtliche Bauleitung möglich. 1.01.05 Für den Verkehr freizuhaltende Flächen Alle Verkehrswege, Baustellenzufahrt, Zufahrten für die Feuerwehr, Feuerwehrbewegungsflächen sowie Zugänge und Fußwege sind während der Bauzeit jederzeit freizuhalten, sodass deren Nutzung ohne Gefährdung und wesentliche Einschränkungen für die Nutzer möglich ist. Verschmutzungen der vorgenannten Verkehrswege sind weitestgehend zu vermeiden, bzw. unverzüglich bei grober Verschmutzung, sonst täglich wieder zu beseitigen . 1.01.06 Art, Lage, Maße und Nutzbarkeit von Transporteinrichtungen und Transportwegen, z.B. Montageöffnungen Schwerlasttransporte, überdimensionierte Transporte sowie mögliche Verkehrsbehinderungen durch Auf- /Abbau und zeitweises Sperren von Verkehrsflächen für die Baustelle sind vom AN frühzeitig mit der jeweils zuständigen Behörde abzustimmen. Eine Einschränkung der Achslasten sind zunächst nicht bekannt und müssten im Bedarfsfall vorab mit der Behörde geklärt werden. 1.01.07 Lage und Ausmaß der dem AN für die Ausführung seiner Leistungen überlassene Flächen Für die Ausführung der Leistungen stehen dem AN Flächen zur Materiallagerung, Zwischenlagerung und Vorbereitung zur Verfügung. Unmittelbar nach Auftragsvergabe hat der AN die Anzahl und erforderlichen Standflächen seiner Container der Örtlichen Bauleitung bekannt zu geben. Weitere BE-Flächen sind vom AN direkt mit der Örtlichen Bauleitung abzustimmen. 1.01.08 Lage, Art, Anschlusswert und Bedingungen für das Überlassen von Anschlüssen für Wasser, Energie und Abwasser Bauseits werden folgende Anschlussmöglichkeiten hergestellt und für die restlichen Gewerke vorgehalten: Abwasser: DN 100 Wasser: 2 Zoll - für Nachfolgegewerke: 3/4 Zoll Strom: 380 V / 63 A - für Nachfolgegewerke: 230 V / 16 A Die Übergabestellen für Bauwasser und Baustrom befinden sich neben und im Gelände in Abstimmung mit der Örtlichen Bauleitung, Baustrom je Geschoss je Bauteil im Gebäude. 1.01.09 Bodenverhältnisse, Baugrund, Tragfähigkeit / Ergebnisse von Bodenuntersuchungen - siehe Bodengutachten Meißner und Partner GmbH vom 21.03.2023 und 02.04.2024, als Anlage beigefügt. 1.01.10 Hydrologische Werte von Grundwasser und Schichtenwasser usw. - nicht vorhanden - 1.01.11 Besondere Anforderungen für die Entsorgung, Beschränkungen für die Beseitigung von Abwasser und Abfall: Grundsätzlich hat der AN den bei der Durchführung seiner Leistungen (auch Stundenlohnarbeiten) anfallenden Bauschutt und seinen sonstigen Müll täglich selbst getrennt und fachgerecht zu entsorgen. Der AG behält sich vor, den Bauschutt, der trotz Aufforderung durch die Bauleitung an den AN nicht umgehend entfernt wird, zu Lasten des AN beseitigen zulassen. Der AN wird auf die Verpflichtung der Müllbeseitigung gemäß VOB/C; DIN 18299; Nr. 4, Abs. 4.1.11 und 4.1.12 ausdrücklich hingewiesen. Die Baustelle ist innerhalb und außerhalb des Gebäudes täglich zu reinigen. Bei Leistungserfüllung müsste daher die Baustelle jederzeit in einem sauberen Zustand sein. Sollte jedoch entgegen dieser Verpflichtung die Baustelle sich nicht in einem jederzeit sauberen Zustand befinden, wird der AG die Leistungserbringung in den Baubesprechungen unter Fristsetzung abmahnen. Nach fruchtloser zweimaliger Abmahnung ist der AG gegenüber dem AN berechtigt, die Baustellenreinigung auf dessen Kosten extern zu vergeben. Dem AN bleibt es unbenommen, nachzuweisen, dass er seiner Pflicht zur Baustellenreinigung nachgekommen ist beziehungsweise die Baustelle nicht verunreinigt hat. Alle notwendigen Sicherheitsvorkehrungen zur Abgrenzung von Gefahrenzonen sind durch den AN zu erbringen. Baustaubentwicklung ist durch geeignetes Arbeitsgerät zu vermeiden, z.B. durch wirkungsvolle Absaugung oder das Nassschneiden. Die allgemeinen Bestimmungen und Gesetze des Bundes und des jeweiligen Bundeslandes über die Vermeidung und Entsorgung von Abfällen (Abfallbeseitigungsgesetz), insbesondere die Mülltrennung sind zu beachten. Entsorgungsnachweise sind unverzüglich und unaufgefordert der Bauleitung zu übergeben. 1.01.12 Schutzgebiete, Schutzzeiten im Bereich der Baustelle, vorliegende Fachgutachten Im Bereich der Baustelle sind keine Besonderen Schutzgebiete ausgewiesen. Alle gültigen Lärmschutzbestimmungen sind einzuhalten. Hierzu gehören u.a. die allgemeinen Verwaltungsvorschriften zum Schutz gegen Baulärm-Geräuschimmissionen vom 19.08.1970, die gültige VDI-Richtlinie, die Vorgaben der TA-Lärm, des Bundesimmissionsschutzgesetzes, sowie der Geräte- und Maschinenlärmverordnung. Die entstehenden Kosten für die Erfüllung zum Lärmschutz sind in die Einheitspreise mit einzurechnen. 1.01.13 Schutz von Vegetation, Verkehrsflächen, Bauwerken oder Bauteilen: Baumbestände um das Baufeld herum sind zu schützen (zu schonen) und zu erhalten. Materiallagerung im Kronenbereich ist untersagt. 1.01.14 Im Baugelände vorhandene Abwasser- o. Versorgungsanlagen Es ist nicht wahrscheinlich, dass sich in der Aushubfläche noch Medienleitungen befinden. Der damalige Bestand wurde mit Abriss vom Schwimmbad und Sauna mit entfernt und das Baufeld flächig bis auf -0,50 m ab OKFF EG geplanter Neubau mit vorhandenem Boedenmaterial aufgeschüttet. Dennoch ist der Aushub in diesem Bereich vorsorglich behutsamer durchzuführen. 1.01.15 Bekannte und vermutete Hindernisse durch Leitungen, Bauwerksreste und deren Eigentümer Suchschachtungen sind vor Aushub der Baugrube nach Rücksprache mit dem Grundstückseigentümer, den Versorgern und nach Vorgabe der örtl. Bauleitung vom AN ggf. durchzuführen. Genaue Bereiche sind nicht bekannt. 1.01.16 Vermutete Kampfmittel / Ergebnisse von Erkundungs- oder Beräumungsmaßnahmen Eine Luftbildauswertung vom Kampfmittelbeseitigungsdienst ist dem Ausschreiber nicht bekannt. Sollten Kampfmittel oder sonstige gefährliche Gegenstände gefunden werden, sind die Arbeiten unverzüglich einzustellen. Die sich auf der Baustelle aufhaltenden Personen haben sodann den Gefahrenbereich unverzüglich zu verlassen. Im Falle eines Kampfmittelfundes ist unverzüglich die Ordnungsbehörde zu informieren. 1.01.17 Gegebenfalls gemäß der Baustellenverordnung getroffene Maßnahmen - siehe Baustellenverordnung Vertragsgrundlagen sind auch die Baustellenordnung -analog der Muster-Baustellenordnung der Bau-BGen S aktueller Stand sowie der Sicherheits- und Gesundheitsschutzplan (SiGePlan) nach Baustellenverordnung/RAB 31. Die Prüfung der Betriebsmittel, Qualifikationen und Unterweisungen der Bediensteten sind gemäß Betriebssicherheitsverordnung / Arbeitsschutzgesetz / Gefahrstoffverordnung zu dokumentieren. Der vom AG bestellte SiGeKo wird Einblick in diese Nachweise nehmen. Fehlende Qualifikationen und Nachweise stellen eine Vertragsverletzung dar. Die Baustellenordnung und der SiGe-Plan sind vor Ort einzusehen und kann bei Bedarf bei dem Sicherheits- und Gesundheitskoordinator angefordert werden. Die Baumaßnahme wird durch eine Sicherheits- und Gesundheitskoordinator (SiGeKo) in sicherheitsbezogenen Belangen überwacht. Den Anweisungen des SiGeKo´s ist während der Bauzeit Folge zu leisten. Die vom SiGeKo erstellte Baustellenordnung wird den einzelnen, beauftragten Firmen schriftlich zur Kenntnisnahme mit der Aufforderung der schriflichen Empfangsbestätigung übermittelt. Sie ist als Bestandteil der Beauftragung zu sehen. Der SiGeKo des AN nimmt an den Besprechungen des SiGeKo zwingend teil. Ebenfalls wird im Sinne der Baustellenverordnung ein Sicherheits- und Gesundheitsschutzplan auf der Baustelle ausgehängt und dem Führungspersonal der einzelnen Firmen in dessen Bestandteil erläutert. Das Baustellenpersonal ist von diesen Personen dann nachfolgend einzuweisen. Dem im SiGeKo-Plan aufgeführten Sicherheitsmaßnahmen ist Folge zu leisten. Die Verantwortung für die Einhaltung der Arbeitsschutzbestimmungen obliegt dem AN. Es wird insbesondere auch auf die VBG 37, Bauarbeiten, hingewiesen. Der AN führt Namenslisten und Einweisungen vom Personal für das Zollamt, das Arbeitsamt etc.. Das Personal hat seine Nachweise stets mit sich zu führen auf der Baustelle. Für alle Leistungen und Maßnahmen sind die einschlägigen Unfallverhütungs- und Sicherheitsvorschriften und die Baustellenverordnung maßgebend und zu beachten. 1.01.18 Art und Umfang von Schadstoffelastungen des Bodens, Gewässer, Luft, Stoffe und Bauteile / vorliegende Fachgutachten - siehe Bodengutachten, der Anlage beigefügt 1.01.19 Gewerke zur gleichen Zeit Gleichzeitig mit den ausgeschriebenen Leistungen werden andere Gewerke vor Ort tätig sein.
Vertragliche Regelung

Projekt: Neubau des Hallenbades Pfungstadt

Zusätzliche technische Vertragsbedingungen
Maßgeblich für die nachfolgend beschriebenen Leistungen sind, soweit nicht anders beschrieben, die entsprechenden DIN- und CEN-Vorschriften sowie weitergehende Verordnungen, Vorschriften, Herstellerrichtlinien und - empfehlungen in der jeweils letztgültigen Fassung sowie der neueste Stand der anerkannten Regeln der Technik.
Wenn nicht ausdrücklich durch den Zusatz "auf der Baustelle lagernd", oder "bauseitige Lieferung"darauf hingewiesen wird, beinhaltet jede Position die Lieferung des benötigten Materials und den Transport zum Einbauort auf der Baustelle.
Der AN hat ein Bautagebuch/ Tagesbericht zu führen mit täglichen Eintragungen über Wetter, Personal-, Maschineneinsatz und ausgeführten Arbeiten. Diese sind jeweils unaufgefordert wöchentlich der Bauüberwachung vorzulegen.
Mit der Abnahme, spätestens jedoch 14 Tage nach der erfolgten Abnahme, hat der AN eine Baustellendokumentation zu übergeben.
Bestandteile dieser Dokumentationen sind:
- Bautagebuch
- Materialdokumentation
- Aufmaßplan
- Vermaßter Plan aller im Erdreich verlegten Leitungen und Bauwerke mit Höhenangaben
Die Dokumentation ist zweifach auf Papier und digital auf einer CD zu übergeben.Die Pläne sind als dwg und pdf Datei zu erstellen und in das PKMS DPR einzustellen.
Bei technischen Rückfragen und zur Einsicht der Planunterlagen wenden Sie sich bitte an die Vergabestelle.

Allgemeine Vorbemerkungen

1.01.01 Lage, Umgebungsbedingungen
Der Magistrat der Stadt Pfungstadt - Stabsstelle Schwimmbad-Neubau -
Kirchstraße 12-14 in 64319 Pfungstadt, beabsichtigt den Neubau eines
Schwimmbades mit Saunabereich in der Dr.-Horst-Schmidt-Straße in 64319 Pfungstadt.
Im Zug der Neubaumaßnahme soll demnach ein teilunterkellertes, eingeschossiges Hallenbad sowie einige Außenanlagen errichtet werden.
Das Grundstück liegt im Süden von Pfungstadt und wird von Norden her über die
Dr.-Horst-Schmidt-Straße erschlossen. Das betrachtete Gebäude ist freistehend. Die Lage des Gebäudes auf dem Grundstück ist in folgender Abbildung dargestellt.

1.01.03 Art und Lage der baulichen Anlage, Anzahl der Geschosse
Hauptgebäude (nicht Teil des Leistungsverzeichnises)
Das Schwimmbad mit der Sauna ist ein freistehendes Gebäude und gliedert sich in das Untergeschoss, das Erdgeschoss und die Technikaufbauten auf dem Dach.
Des Weiteren gliedert sich das Gebäude nach West- und Ostrichtung auf. In der
Westrichtung ist das Schwimmbad nebst Technik, Umkleiden, Eingang, Küche und Kiosk untergebracht, im Osten der Saunabereich.
Das Gebäude hat einen Polygonen Grundriss und wird von einem rechteckigen Dach mit den Abmessungen von ca. 83 m × 54 m abgeschlossen, mit Dachüberständen an allen Gebäudeseiten außer im Osten.
Der Westbereich des Gebäudes mit Schwimmbad nebst Technik, Umkleiden, Eingang, Küche und Kiosk hat eine Grundfläche von ca. 2.340 qm und kann von
einem Rechteckmit den Abmessungen von ca. 59 m × 51 m umfasst werden. Der
Ostbereich mit Sauna hat eine Grundfläche von ca. 1.018 qm und besitzt eine Größe von ca. 23 m × 43 m. Die Grundfläche beträgt demnach insgesamt ca. 3.358 qm.
Abgesetzt vom Hauptgebäude wird ein freistehendes Nebengebäude zur Unterbringung der Chlorgasanlage / -Lagerung errichtet.
Die Nutzungen im Gebäude sind:
1. UG: Beckenbereich der Schwimmhalle mit Technik-Peripherie
2. EG: Schwimmhalle mit Umkleiden, Kinderbecken, Eingangsbereich, Kiosk, Küche, Sauna
3. Dach: Technikaufbauten und Photovoltaik-Anlage
Alle Aufenthaltsräume befinden sich auf Geländeniveau.
Die Attika liegt in einer Höhe von + 7,05 m, die Technikaufbauten reichen bis in eine Höhe von + 9,25 m.
Das Gebäude wird von Norden her über die Dr.-Horst-Schmidt-Straße und den
vorgelagerten Parkplatz erschlossen. Der Haupteingang befindet sich in der Mitte der Nordfassade, es sind weitere Ausgänge an allen Gebäudeseiten vorhanden.
Es handelt sich um ein Gebäude der Gebäudeklasse 3 gemäss § 2 (4) HBO.
Mit der geplanten Sport-Nutzung fällt das Gebäude nicht in den Geltungsbereich der Versammlungsstätten-Richtlinie. Es ist mit 100 Personen im Schwimmbad und mit 80 Personen im Saunabereich gleichzeitig zu rechnen.
Das Schwimmbad verfügt nicht über Tribünen für Zuschauer.
Der Technikbereich im Untergeschoss wird in massiv errichtet.
Die oberirdischen Gebäudeteile werden als Holz- und Stahlbaukonstruktion mit
Holzwandelementen, System-Holzdachelementen und Trapezblechdach ausgeführt.
Bauwerkshöhen nach Planunterlagen Architekt:
Das geplante Gelände um den Neubau befindet sich i.M. bei + 0,00 m ab OKFF EG.
Das Baufeld wird mit einer Geländehöhe i.M. - 0,50 m ab OKFF EG ± 0,00 dem AN Rohbau für seine Erdarbeiten übergeben.
Nachfolgende Höhen ab OKF EG + 168,20 m
· OKF UG Technik = - 3,20 m
· OKF EG = ± 0,00 m = + 168,20 m
· OKF OG Technik = +3,90 m
· OKF Attika Dach Umlauf = + 7,05 m
· OKF Attika Dach Technik = + 9,25 m

Rohbau in den Außenanlagen (dieses Leistungsverzeichnis)
Es sind zwei Bodenplatten für Holzbauten (Ruhehaus, Panorama-Sauna), ein Unterflurbauwerk (Stollensauna), ein Fundamentring für das Außenbecken und Einzelfundamente für die Rutsche zu errichten. Die Stollensaune ist ein WU-Bauteil.
Die obere Lange des Ringfundaments für das Außenbecken ist nachträglich, nach der Montage der Edelstahlwand, zu erstellen.
Während der Ausführungszeit liegen alle Bauwerke (BauteilNN) auf Geländeniveau, d.h. die wesentlichen Erdarbeiten wurden und werden bauseits erledigt. Erdarbeiten im geringeren Umfang für die Fundamente sind Teil des Rohbauauftrags.
Die Baustraßen sind bauseits angelegt, bauseits gestellte anschlüsse für Wasser & Strom sind in dem entsprechenden Paragrafen beschrieben, weitere Unterverteilungen für den AN und deren Anschluss an die Übergabepunkte sind Teil der BE.

0102.01 Titel Vorbemerkungen
UKF Bodenplatte Beckenbereich (nicht Teil dieser Ausschreibung)
· Regelfall, bis - 2,69 m ab OKF EG
· abgesenkter Beckenbereich, bis - 3,90 m ab OKF EG
· hoherer Beckenbereich, bis - 2,09 m ab OKF EG

1.01.04 Zufahrtsmöglichkeiten, inkl. Beschaffenheit und Einschränkungen,
Verkehrsverhältnisse auf der Baustelle, Verkehrsbeschränkungen Baustellenandienung:
Die Erschließung des Baufeldes erfolgt über die Baustellenzufahrt an der Seeheimer Straße und den Bestandsparkplatz an der Dr. Horst Schmidt Straße 12 (siehe Übersichtsplan).
Dieser Parkplatz bleibt erhalten und ist zu schützen.
Das Baufeld ist bauseits mit einer Zaunanlage gesichert, in den Zufahrten stehen Bauzauntore. Dabei ist insbesonders auf Fussgänger und auf den fliessenden Verkehr zu achten.
Das Baufeld ist durch Bauzäune des AG verschlossen.
Die Baustelleneinrichtungsfläche (BE) ist neben der Baustelle geplant.
Materialanlieferungen haben grundsätzlich so zu erfolgen, dass die Materialien direkt abgeladen und sofort verbaut werden. Für besondere Materiallagerungen, die insbesonders viel Platz benötigen und die Platzverhältnisse auf der BE einschränken können, bedarf es grundsätzlich der Nachfrage vorab bei der Örtlichen Bauleitung.
Das Abstellen von Firmenfahrzeugen auf dem Baugelände ist in Absprache und mit der Zustimmung durch die Örtliche Bauleitung möglich.

1.01.05 Für den Verkehr freizuhaltende Flächen
Alle Verkehrswege, Baustellenzufahrt, Zufahrten für die Feuerwehr, Feuerwehrbewegungsflächen sowie Zugänge und Fußwege sind während der Bauzeit jederzeit freizuhalten, sodass deren Nutzung ohne Gefährdung und
wesentliche Einschränkungen für die Nutzer möglich ist.
Verschmutzungen der vorgenannten Verkehrswege sind weitestgehend
zu vermeiden, bzw. unverzüglich bei grober Verschmutzung, sonst täglich wieder zu beseitigen
.
1.01.06 Art, Lage, Maße und Nutzbarkeit von Transporteinrichtungen und Transportwegen, z.B. Montageöffnungen
Schwerlasttransporte, überdimensionierte Transporte sowie mögliche Verkehrsbehinderungen durch Auf- /Abbau und zeitweises Sperren von Verkehrsflächen für die Baustelle sind vom AN frühzeitig mit der jeweils zuständigen Behörde abzustimmen. Eine Einschränkung der Achslasten sind zunächst nicht bekannt und müssten im Bedarfsfall vorab mit der Behörde geklärt werden.

1.01.07 Lage und Ausmaß der dem AN für die Ausführung seiner Leistungen überlassene Flächen
Für die Ausführung der Leistungen stehen dem AN Flächen zur Materiallagerung,
Zwischenlagerung und Vorbereitung zur Verfügung.
Unmittelbar nach Auftragsvergabe hat der AN die Anzahl und erforderlichen Standflächen seiner Container der Örtlichen Bauleitung bekannt zu geben. Weitere BE-Flächen sind vom AN direkt mit der Örtlichen Bauleitung abzustimmen.

1.01.08 Lage, Art, Anschlusswert und Bedingungen für das Überlassen von Anschlüssen für Wasser, Energie und Abwasser
Bauseits werden folgende Anschlussmöglichkeiten hergestellt und für die restlichen Gewerke vorgehalten:
Abwasser: DN 100
Wasser: 2 Zoll - für Nachfolgegewerke: 3/4 Zoll
Strom: 380 V / 63 A - für Nachfolgegewerke: 230 V / 16 A
Die Übergabestellen für Bauwasser und Baustrom befinden sich neben und im Gelände in Abstimmung mit der Örtlichen Bauleitung, Baustrom je Geschoss je
Bauteil im Gebäude.

1.01.09 Bodenverhältnisse, Baugrund, Tragfähigkeit / Ergebnisse von
Bodenuntersuchungen
- siehe Bodengutachten Meißner und Partner GmbH vom 21.03.2023
und 02.04.2024, als Anlage beigefügt.

1.01.10 Hydrologische Werte von Grundwasser und Schichtenwasser
usw.
- nicht vorhanden -

1.01.11 Besondere Anforderungen für die Entsorgung, Beschränkungen
für die Beseitigung von Abwasser und Abfall:
Grundsätzlich hat der AN den bei der Durchführung seiner Leistungen (auch
Stundenlohnarbeiten) anfallenden Bauschutt und seinen sonstigen Müll täglich selbst getrennt und fachgerecht zu entsorgen.
Der AG behält sich vor, den Bauschutt, der trotz Aufforderung durch die Bauleitung an den AN nicht umgehend entfernt wird, zu Lasten des AN beseitigen
zulassen.
Der AN wird auf die Verpflichtung der Müllbeseitigung gemäß VOB/C; DIN 18299; Nr. 4, Abs. 4.1.11 und 4.1.12 ausdrücklich hingewiesen.
Die Baustelle ist innerhalb und außerhalb des Gebäudes täglich zu reinigen.
Bei Leistungserfüllung müsste daher die Baustelle jederzeit in einem sauberen Zustand sein. Sollte jedoch entgegen dieser Verpflichtung die Baustelle sich nicht in einem jederzeit sauberen Zustand befinden, wird der AG die Leistungserbringung in den Baubesprechungen unter Fristsetzung abmahnen.
Nach fruchtloser zweimaliger Abmahnung ist der AG gegenüber dem AN berechtigt, die Baustellenreinigung auf dessen Kosten extern zu vergeben. Dem AN bleibt es unbenommen, nachzuweisen, dass er seiner Pflicht zur Baustellenreinigung nachgekommen ist beziehungsweise die Baustelle nicht verunreinigt hat.
Alle notwendigen Sicherheitsvorkehrungen zur Abgrenzung von Gefahrenzonen sind durch den AN zu erbringen.
Baustaubentwicklung ist durch geeignetes Arbeitsgerät zu vermeiden, z.B. durch
wirkungsvolle Absaugung oder das Nassschneiden.
Die allgemeinen Bestimmungen und Gesetze des Bundes und des jeweiligen
Bundeslandes über die Vermeidung und Entsorgung von Abfällen (Abfallbeseitigungsgesetz), insbesondere die Mülltrennung sind zu beachten.
Entsorgungsnachweise sind unverzüglich und unaufgefordert der Bauleitung zu
übergeben.

1.01.12 Schutzgebiete, Schutzzeiten im Bereich der Baustelle, vorliegende Fachgutachten
Im Bereich der Baustelle sind keine Besonderen Schutzgebiete ausgewiesen.
Alle gültigen Lärmschutzbestimmungen sind einzuhalten.
Hierzu gehören u.a. die allgemeinen Verwaltungsvorschriften zum Schutz gegen
Baulärm-Geräuschimmissionen vom 19.08.1970, die gültige VDI-Richtlinie, die Vorgaben der TA-Lärm, des Bundesimmissionsschutzgesetzes, sowie der Geräte-
und Maschinenlärmverordnung.
Die entstehenden Kosten für die Erfüllung zum Lärmschutz sind in die Einheitspreise mit einzurechnen.

1.01.13 Schutz von Vegetation, Verkehrsflächen, Bauwerken oder Bauteilen:
Baumbestände um das Baufeld herum sind zu schützen (zu schonen) und zu erhalten.
Materiallagerung im Kronenbereich ist untersagt.

1.01.14 Im Baugelände vorhandene Abwasser- o. Versorgungsanlagen
Es ist nicht wahrscheinlich, dass sich in der Aushubfläche noch Medienleitungen
befinden. Der damalige Bestand wurde mit Abriss vom Schwimmbad und Sauna mit entfernt und das Baufeld flächig bis auf -0,50 m ab OKFF EG geplanter Neubau mit vorhandenem Boedenmaterial aufgeschüttet.
Dennoch ist der Aushub in diesem Bereich vorsorglich behutsamer durchzuführen.

1.01.15 Bekannte und vermutete Hindernisse durch Leitungen, Bauwerksreste und deren Eigentümer Suchschachtungen sind vor Aushub der Baugrube nach Rücksprache mit dem Grundstückseigentümer, den Versorgern und nach Vorgabe der örtl. Bauleitung vom AN ggf. durchzuführen. Genaue Bereiche sind nicht  bekannt.

1.01.16 Vermutete Kampfmittel / Ergebnisse von Erkundungs- oder
Beräumungsmaßnahmen
Eine Luftbildauswertung vom Kampfmittelbeseitigungsdienst ist dem Ausschreiber nicht bekannt. Sollten Kampfmittel oder sonstige gefährliche Gegenstände
gefunden werden, sind die Arbeiten unverzüglich einzustellen. Die sich auf der Baustelle aufhaltenden Personen haben sodann den Gefahrenbereich unverzüglich zu verlassen.
Im Falle eines Kampfmittelfundes ist unverzüglich die Ordnungsbehörde zu informieren.

1.01.17 Gegebenfalls gemäß der Baustellenverordnung getroffene Maßnahmen
- siehe Baustellenverordnung
Vertragsgrundlagen sind auch die Baustellenordnung -analog der Muster-Baustellenordnung der Bau-BGen S aktueller Stand sowie der Sicherheits- und
Gesundheitsschutzplan (SiGePlan) nach Baustellenverordnung/RAB 31.
Die Prüfung der Betriebsmittel, Qualifikationen und Unterweisungen der  Bediensteten sind gemäß Betriebssicherheitsverordnung / Arbeitsschutzgesetz /
Gefahrstoffverordnung zu dokumentieren.
Der vom AG bestellte SiGeKo wird Einblick in diese Nachweise nehmen. Fehlende Qualifikationen und Nachweise stellen eine Vertragsverletzung dar. Die Baustellenordnung und der SiGe-Plan sind vor Ort einzusehen und kann bei Bedarf bei dem Sicherheits- und Gesundheitskoordinator angefordert werden.
Die Baumaßnahme wird durch eine Sicherheits- und Gesundheitskoordinator (SiGeKo) in sicherheitsbezogenen Belangen überwacht.
Den Anweisungen des SiGeKo´s ist während der Bauzeit Folge zu leisten.
Die vom SiGeKo erstellte Baustellenordnung wird den einzelnen, beauftragten Firmen schriftlich zur Kenntnisnahme mit der Aufforderung der schriflichen Empfangsbestätigung übermittelt.
Sie ist als Bestandteil der Beauftragung zu sehen.
Der SiGeKo des AN nimmt an den Besprechungen des SiGeKo zwingend teil.
Ebenfalls wird im Sinne der Baustellenverordnung ein Sicherheits- und Gesundheitsschutzplan auf der Baustelle ausgehängt und dem Führungspersonal der einzelnen Firmen in dessen Bestandteil erläutert.
Das Baustellenpersonal ist von diesen Personen dann nachfolgend einzuweisen.
Dem im SiGeKo-Plan aufgeführten Sicherheitsmaßnahmen ist Folge zu leisten. Die Verantwortung für die Einhaltung der Arbeitsschutzbestimmungen obliegt dem AN.
Es wird insbesondere auch auf die VBG 37, Bauarbeiten, hingewiesen.
Der AN führt Namenslisten und Einweisungen vom Personal für das Zollamt, das
Arbeitsamt etc.. Das Personal hat seine Nachweise stets mit sich zu führen auf der Baustelle.
Für alle Leistungen und Maßnahmen sind die einschlägigen Unfallverhütungs- und Sicherheitsvorschriften und die Baustellenverordnung maßgebend und zu beachten.

1.01.18 Art und Umfang von Schadstoffelastungen des Bodens, Gewässer, Luft, Stoffe und Bauteile / vorliegende Fachgutachten
- siehe Bodengutachten, der Anlage beigefügt

1.01.19 Gewerke zur gleichen Zeit
Gleichzeitig mit den ausgeschriebenen Leistungen werden andere Gewerke vor Ort tätig sein.

## NSBP Edelstahl Außenbecken für Nichtschwimmer
Datum: 15.02.2026

### Abschnitt 1 Technische Vorbemerkungen

#### Bauteil 1.1 Vertragsbestimmungen für Gewerk Edelstahlbecken

*Hinweis: Die Fassung des vorliegenden Leistungsverzeichnisses*
Die Fassung des vorliegenden Leistungsverzeichnisses wurde auf der Grundlage des standardisierten Ausschreibungstextes der Internationalen
Vereinigung Sport- und Freizeiteinrichtungen e.V. Köln gemeinsam mit Fachleuten der Arbeitsgruppe IAKS "Schwimmbecken aus Edelstahl Rostfrei" erstellt. Es erfolgt eine ständige Anpassung und Überarbeitung bei Inkrafttreten neuer Normen, Gesetze und Regeln.Sämtliche, nachstehend angeführten, Normen, Gesetze und Regelwerke sind, in der jeweils zum Zeitpunkt der Ausschreibung geltenden Fassung, zu beachten. Eventuell angeführte, und zu diesem Zeitpunkt nichtmehr geltende, Normen sind vom Bieter eigenverantwortlich durch die entsprechend geltenden Fassungen der Nachfolgenormen bzw. auch der Ersatznormen, für den jeweiligen Geltungsbereich, zu beachten.

*Hinweis: Vergabeprinzip und Vergabekriterien*
Die Vergabe erfolgt nach dem Bestbieterprinzip auf Basis der Bewertungsmatrix (Anlage).Weiterhin gelten folgende Vergabekriterien:-  Preis-  Referenzen des Bieters in Bezug auf Fachkunde und Ausführungsqualität-  Ressourcen des Bieters in Bezug auf Planung und Ausführung-  Wirtschaftliche Leistungsfähigkeit-  Nachweis der Fertigung mit eigenem Betrieb: Die einschlägigen Richtlinien für die Verarbeitung von Edelstahl Rostfrei
  (Informationsstelle Rostfrei) sind bei der Konstruktion und Verarbeitung zuberücksichtigen.  Die Voraussetzung für eine optimale Produktion, bei der die
  erforderliche Reinheit gegeben ist, um Fremdrostbildung am Edelstahl in
  chlorhaltigem Badewasser zu vermeiden, besteht nur bei einer  reinen Edelstahlfertigung  in einer eigenen Produktionshalle. Aufgrund von branchenspezifischer Erfahrung besteht nur dann nicht die Gefahr, dem Edelstahl
  ferritischen Abrieb oder Eindrücke zuzufügen, was im Badewassereinsatz zu
  Korrosionen führen würde. Anbieter müssen nachweisen, dass sie in ihrer
  Fertigung nur Produkte aus Edelstahl Rostfrei - ohne Vermischung mit anderen
  unlegierten Baustählen etc. . - herstellen und somit die grundlegenden
  Verarbeitungsrichtlinien für Edelstahl Rostfrei erfüllt werden. Der Auftraggeberkann im Zweifelsfall vor der Auftragserteilung die Produktionsstätte einer diesbezüglichen Kontrolle unterziehen. Angebote von Bietern, die diese
  Verarbeitungsrichtlinien nicht erfüllen, werden ausgeschieden.-  Befähigung der firmeneigenen Schweißer (Schweißzeugnisse)-  Firmeneigene Schweißaufsicht-  Nachweis der Anwendung der bauaufsichtlichen Zulassung Z-30.3-6 des
  Deutschen Instituts für Bautechnik in Berlin-  Nachweis der werkseigenen Produktionskontrolle gemäß der bauaufsichtlichen
  Zulassung Z-30.3-6 des Deutschen Instituts für Bautechnik in Berlin sowie der
  EN 1090Werden von einem Bieter die Nachweise über die geforderten Vergabekriterien nicht oder
unvollständig erbracht, so werden die Angebote durch den Auftraggeber abgelehnt und
ausgeschieden.

*Hinweis: Techn. Vertragsbestimmungen Edelstahlbecken*
zur geforderten Fachkunde, Leistungsfähigkeit und Zuverlässigkeit des Bieters gemäß VOB.Normen, Richtlinien, GesetzeGrundsätzlich hat die Ausführung der zu errichtenden Bauleistungen allen gesetzlichen
Bestimmungen und Normen zu entsprechen. Die für die Planung und den Bau wichtigsten
Regelungen, in der jeweils gültigen Fassung, sind zu beachten: Allgemein:- Richtlinien für Bäderbau - KOK- Nationale Bestimmungen über Schwimmbäder- Merkblatt 60.03 Gesellschaft für Badewesen (Vermeidung von Gefahren, Ansauggitter)- Merkblatt 94.06 - Badebetrieb bei Gewitter- BGR/GUV-R 108 - Betrieb von Bädern- GUV -I 8527 - Merkblatt "Bodenbeläge für nass belastete Barfuß Bereiche"- DIN 19643 - Verfahrenskombinationen der Aufbereitung von Schwimm- und
  Badebeckenwasser- DIN 4109 - Schallschutz- DIN 51097 - Rutschhemmung Bodenbeläge im Nassbereich- ISO 9001/2015 - Qualitätsmanagement- EN 10204 3.1B - Abnahmeprüfzeugnis- EN 15288-1 - Sicherheitstechnische Anforderungen an Planung und Bau- HD 384.7.702 S2 - Elektrische Anlagen von Gebäuden (Potentialausgleich)Stahlbau:- Allgemeine bauaufsichtliche Zulassung Z-30.3-6 vom 22. April 2014  "Erzeugnisse, Verbindungsmittel und Bauteile aus nichtrostenden Stählen" des
  Deutschen Instituts für Bautechnik in Berlin- EN 1090-2, entsprechend den Vorgaben der Allgemeinen bauaufsichtlichen Zulassung
  Z-30.3-6 vom 22. April 2014  "Erzeugnisse, Verbindungsmittel und Bauteile aus nichtrostenden Stählen" des
  Deutschen Instituts für Bautechnik in Berlin- DIN 18335 - Allgemeine Technische Vertragsbedingungen für Bauleistungen -
  Stahlbauarbeiten- DIN 18200 - Überwachung von Baustoffen, Bauteilen und Bauarten- DIN 12502 - Korrosionswahrscheinlichkeit von metallischen Werkstoffen innerhalb der  Wasserverteilungs- und WasserspeichersystemeSchweißtechnik:- EN 1090-2, entsprechend den Vorgaben der Allgemeinen bauaufsichtlichen Zulassung
  Z-30.3-6 "Erzeugnisse, Verbindungsmittel und Bauteile aus nichtrostenden Stählen" des
  Deutschen Instituts für Bautechnik in Berlin- Merkblatt DVS 0937 - Schutzgasschweissen und Formieren von hochlegierten Werkstoffen- EN ISO 3834-2 - Zertifizierungsnorm für Qualitätsanforderungen an schweißtechnische  Fertigungsbetriebe- EN ISO 14175 - Schweißgasnorm- EN ISO 9692-1 - Schweißen und verwandte Prozesse - Lichtbogenhandschweißen,
  Schutzgasschweißen, Gasschweißen, WIG-Schweißen und Strahlschweißen von Stählen- EN ISO 14343 - Schweißzusätze- EN ISO 14555 - Bolzenschweißen- EN 14610 - Schweißprozesse- EN ISO 9606-1 - Prüfung von Schweißern- EN ISO 5817 - Lichtbogenschweissverbindungen an Stahl- EN ISO 15609-1 - Erstellung von Schweißanweisungen- DIN 1910-100 - Schweißen und verwandte Prozesse - MetallschweissprozesseRohre, Rohrteile:- DIN EN 1092-1 - Flanschnorm- DIN 2605-1 und 2 - Rohrbogen- DIN 2615-1 und 2 - T-Stück- DIN 2616-2 - Reduzierstück- DIN 2617 - RohrkappeEinbauten, Spielgeräte:- Bestimmungen über Abmessungen der Sprungbereiche- FINA Bestimmungen über sportgerechte Ausführung- EN 1069-1 und 2 - Wasserrutschen- EN 1176-1 - Spielplatzgeräte und Spielplatzböden- EN 13451 Teil 1-11 Schwimmbadgeräte

*Hinweis: Werkstoffe*
Die Stoffe und Bauteile der Beckenanlage müssen das CE-Kennzeichen tragen und sind
entsprechend zu kennzeichnen.OberflächeDie Oberfläche der sichtbaren Flächen ist grundsätzlich walzblank 2B nach EN 10088-2.
In den Positionen, in denen es verlangt wird, ist die Oberfläche geschliffen mit Korn 400
auszuführen. Die Schweißnähte sind grundsätzlich ohne mechanische Bearbeitung. In denPositionen, in denen es verlangt wird, sind die Stumpfnähte verschliffen, nicht jedoch die
Kehlnähte. Im Bereich des Beckenrandes sind alle wasserseitigen Schweißnähte zu
verschleifen.FarbmarkierungenFarbmarkierungen an den Edelstahleinbauteilen (eingefärbte Tauchstreifen,
Stufenvorderkanten, wasserüberspülte Trenn- und Inselwände, etc.) sind mitdem Polyspektralverfahren dauerhaft elektrochemisch im Tauchverfahren einzufärben.Der Bieter hat bei der Angebotsabgabe den Nachweis über das, zur Einfärbung eingesetzte,
Polyspektralverfahren oder ein gleichwertiges verwendetes Verfahren, das vom Bieter auch
entsprechend nachzuweisen ist, zu erbringen. Werden von einem Bieter die Nachweise
über das geforderte Einfärbe-Verfahren nicht oder unvollständig erbracht, so werden die
Angebote durch den Auftraggeber abgelehnt und ausgeschieden.Ausführung der SchweißarbeitenFür die Herstellung der Verbindungsschweißung sind hinsichtlich der Schweißzusatzstoffe,
der fachgerechten Werkstoffvorbehandlung sowie der fachgerechten Durchführung des
Schweißverfahrens Nachweise zu führen. Die Ausführung der Schweißarbeiten, sowie
deren Nachbehandlung und Oberflächenbehandlung, kann auf Verlangen des
Auftraggebers durch eine befugte Versuchsanstalt überprüft werden. Vor der Beauftragungdurch den Auftraggeber ist mit dem Auftragnehmer eine Vereinbarung über die
Verrechnung der anfallenden Kosten zu treffen, da ansonsten die Kosten vom Auftraggeber
zu tragen sind.Rutschhemmende BereicheRutschhemmende Bereiche sind:-  Überlaufrinnenrost-  Treppenstufen-  Leiterstufen-  Böden und Bodenkanaldeckel von Nichtschwimmer-, Mehrzweckbecken bzw.
  Becken mit entsprechender Wassertiefe bis 1,35 m-  Stirnwände im Sportschwimmbecken bis einer Wassertiefe von 0,80 mFür die Festlegung der Anforderungen an die Rutschhemmung sind die EN 13451-1 sowie
die Bestimmungen der Bundesarbeitsgemeinschaft der Gemeindeunfallversicherung
(BAGUV) der Bundesrepublik Deutschland oder entsprechende nationale Bestimmungenverbindlich einzuhalten. Die Eignungsprüfung für die Gruppen A (12 Grad), B (18 Grad)
und C (24 Grad) ist auf Basis der einschlägigen Norm durch eine autorisierte Prüfanstalt
nachzuweisen. Die rutschhemmende Prägung für Boden, Leitern, Treppen usw. ist optisch
und ausführungsmäßig gleich durch Noppen herzustellen.Kommt eine Bewertungsmatrix zur Anwendung, erfolgt hierfür eine gesonderte Wichtung.Beilagen zur AngebotsabgabeTechnische Beilagen:- Seitenwandschnitte (Systemdarstellung von Beckenkopf bzw. Rinnenausbildung
  und Abstützungsart)- Systemzeichnung von wichtigen Beckeneinbauten- Überlaufrinnendimensionierung nach anfallender Wassermenge  in den
  einzelnen Bereichen- Angabe der hydraulischen Auslegung entsprechend den national geltenden
  Normen und Regelwerken- Strangschema der geplanten Verrohrung im BeckenbereichNachweise zur AngebotsbeilageDie nachstehend angeführten Nachweise sind dem Angebot unbedingt beizulegen, da
dieses sonst nicht beurteilt werden kann. Werden diese, auch nach Aufforderunginnerhalb von 3 Tagen, nicht beigelegt, wird das Angebot ausgeschlossen.1. Sicherheitsleistung zu Vertragserfüllung und Gewährleistung: Der Bieter hat mit seinem Angebot ein Bestätigungsschreiben des Bürgen (Kreditinstitut),
das im Auftragsfall die erforderlichen Bürgschaften zu Vertragserfüllung und
Gewährleistung (bei beabsichtigter Ablösung des Sicherheitseinbehaltes) jeweils binnen
18 Tagen erbracht werden, vorzulegen.2. Farbmarkierung: Der Nachweis  über  das  angebotene Einfärbeverfahren zur Farbmarkierung der geforderten
Beckenbereiche ist beizufügen.3. Qualitätsmanagementnachweis:
Der Nachweis über das angewandte Qualitätsmangementsystem ist mittels Zertifikat
(Angabe zu zertifizierender Stelle, Registriernummer und Gültigkeitsdauer) zu belegen.Für nicht zertifizierte Betriebe ist der Nachweis eines gleichwertigen Qualitätssystems
zu erbringen.4. Übereinstimmungsnachweis: Nachweis über die Erbringung der Leistung nach dem Stand der Technik sowie nach
den in Deutschland gültigen Gesetzen ist mittels Zertifikat nachzuweisen.Vorhandene CE-Kennzeichnungen auf Bauteilen oder Produkten dienen als Nachweis
der bauaufsichtigen Zulassung und sind nicht zu entfernen.5. Schweißeignung: Nachweis der Eignung des Betriebes zur Durchführung von Schweißarbeiten gemäß oben
beschriebenen Normen. Insbesondere ist vom Bieter bei Angebotsabgabe die gewählte
Schweißbadsicherung und Nachbehandlung der Schweißnähte in unzugänglichen
Bereichen zu beschreiben.6. Rutschhemmung: Nachweis der geforderten rutschhemmenden Eigenschaft von ausgeschriebenen
geprägten Oberflächen wie Beckenboden, Leitern, Treppen, Abstoßflächen usw. durchPrüfzeugnis einer zugelassenen Prüfanstalt.7. Beckenstatik: Statischer Nachweis (Typenstatik) über die Standfestigkeit der gewählten Konstruktion und
die vorgesehene Abstützungsart sodaß die daraus resultierenden Lasten an die Baukörper
ersichtlich sind, und die erforderlichen Baumaßnahmen beurteilt werden können.8. Baumusterprüfung: Baumusterprüfung (Haarfangprüfung) für alle Wand-Wasserausläufe und Boden-
Wasserauslässe (Fangstellen für Haare), welche zu den Bade-Betriebszeiten in Betrieb sind.9. Unternehmensqualifikation: Folgende Angaben zur fachlichen Qualifikation des Unternehmens sind zu erbringen:- Anzahl der Mitarbeiter des Unternehmens aufgeschlüsselt nach Funktion
  (Planung, Montage, Leitung,  Aufsicht, Nachbetreuung, Verwaltung)- Betriebsbeschreibung des Unternehmens zur Ausrüstung des Unternehmens: Liste der eigenen Maschinen die in Fertigung und Montage eingesetzt werden.  Liste der eigenen Ausstattung in Planung und Verwaltung (z.B. Computeranzahl,
  verwendete Programme usw.)10. Mitarbeiterqualifikation des Unternehmens (auftragsbezogen):Folgende Angaben zur fachlichen Qualifikation der vorgesehenen Projektmitarbeiter sindaufgeschlüsselt nach ihrer Funktion (Planung, Montage, Leitung, Aufsicht, Nachbetreuung)zu erbringen: Name, Ausbildungsnachweis sowie bei Montagepersonal gültige Schweißzeugnisse, Dauer der Firmenzugehörigkeit, Angabe ob der jeweils genannte Mitarbeiter
bei den angegebenen Referenzen in seiner jetzigen Funktion tätig war.11. Auftragsbezogene Technische Ausrüstung: Liste der Maschinen in Fertigung und Montage die für dieses Projekt zur Verfügung stehen.- Für Maschinen und Werkzeuge die für dies Projekt gegenwärtig nicht zur
  Verfügung stehen und erst gekauft oder geliehen werden müssen, ist einentsprechender Verfügungsnachweis über die Ausführungszeit zu erbringen.-  Liste der eigenen vorgesehenen Ausstattung in Planung und Verwaltung
  (z.B. Computeranzahl, verwendete Programme usw.)12. Nachweise für die Ausführung des Einströmsystems: Die sicherheitstechnischen Anforderungen sind einzuhalten. Die entsprechende
"Normkonformitätserklärung" für das gewählte Einströmsystem (Bodenkanaleinströmdüsen, etc.), ist vom Bieter, mittels entsprechend geeigneten Dokumenten, zu belegen
und dem Angebot beizulegen.13. BemusterungenDie nachstehend angeführten Musterungen sind zur Angebotsprüfung und Beurteilung
auf Anforderung beizubringen:- Muster des Rinnenabdeckrostes- Muster der Bodeneinströmung- Muster der vorgesehenen rutsch hemmenden OberflächenWerden diese, auch nach Aufforderung innerhalb von 3 Tagen, nicht vorgelegt, wird das
Angebot ausgeschlossen.14. Nachweis über eine Baustellenbesichtigung: Die Besichtigung der Baustelle muss innerhalb der letzten 6 Monate vor Abgabe des
Angebotes erfolgt sein und gewährleistet, das folgende Fragen bei Angebotsabgabe
geklärt sind:- Zu- und Abfahrtswege- erforderlicher Kraneinsatz- Lagermöglichkeiten- Einbringmöglichkeiten- Bestandssituation vorhandener AnlagenEine rechtlich verbindliche Bestätigung des Besuches (Eigenerklärung oder Bestätigung
durch Verantwortliche) ist dem Angebot beizulegen. Bieter die diesen Nachweis nicht
erbringen, werden ausgeschieden.

#### Bauteil 1.2 Technische Vorbemerkungen für Bauleistungen

*Hinweis: Allgemeines:*
Alle folgenden im Detail beschriebenen Leistungen betrifft die Errichtung von Schwimmbecken aus Edelstahl. Der Beckenkörper, bestehend aus Beckenwand und Beckenboden, die statischen Aussteifungen und Abstützungen sowie die gesamte Konstruktion ist durch den Werkstoff Edelstahl Rostfrei herzustellen.Die Baugruppen eines Edelstahlbeckens, im Weiteren als Leistungsgruppen bezeichnet, sind:
01 Beckenkörper
02 Beckeneinbauten
03 Beckenhydraulik
04 Installationstechnische Ausstattung
05 Beckenausstattungen
06 AttraktionseinrichtungenMaßnahmen betreffend Schallschutz

Maßnahmen betreffend Blitzschutz und Potentialausgleich
Die erforderlichen Maßnahmen betreffend Blitzschutz sind entsprechend
elektrotechnischen und regionalen Vorschriften zu beachten. Unter bauseitiger Einbeziehung eines Sachverständigen sind diese abzuklären und auszuführen sowie mittels Prüfprotokoll zu belegen.Jedes Schwimmbecken muss mit einem Potentialausgleich ausgerüstet sein. Die hierfür
erforderlichen Erdungslaschen, zum bauseitigen Anschluss an einen Banderder sind vom Beckenhersteller an der Edelstahlkonstruktion vorzusehen.

*Hinweis: Nebenleistungen ohne besondere Vergütung sofern nicht in separater Position auszupreisen:*
Als Nebenleistungen, ohne besondere Vergütung (sofern sie nicht in separater Position auszupreisen sind) gelten die nachstehend angeführten Leistungen. Sie sind bei der
Berechnung der Einheitspreise zu berücksichtigen. Mit dem Angebotspreis sind daher nachstehende Leistungen abgegolten:
Lieferung und MontageLieferung und fachgerechte Montage aller Beckenteile im ausgeschriebenen Umfang
einschließlich Abladen und Versetzen (Transporthilfen, wie z.B. Kraneinsatz).
Stellen des Montagepersonals einschließlich der Hilfskräfte und aller lechbearbeitungs-/Schweißeinrichtungen.
Verankerung: Die Verankerung der Edelstahlbauteile an der Baukonstruktion in fertiger Arbeit, wobei auf die rechtzeitige Beistellung von eventuellen Einbauteilen zu achten ist.
Statische Berechnungen und Bauangabenpläne Die aus den Edelstahlbauteilen resultierenden statisch-konstruktiven Belange, auf  die Fundamente und sonstige angrenzende Baukörper, sind mit prüffähigen, statischen
Berechnungen seitens des Auftragnehmers zu elegen.
Ebenso sind alle notwendigen Angaben zum Erstellen bauseitiger Leistungen (siehe Pkt. bauseitige Leistungen) beizubringen. Insbesondere zu Anschlüssen der Edelstahlbauteile an die Baukonstruktion, entsprechend der örtlichen Situation durch Abbruch vorhandener
Bauteile  und  Herstellen neuer Bauteile wie z.B. Fundamente. Die anzugebenden Abmessungen und Armierungen der Fundamente sind Richtwerte (Mindestabmessungen).
Eine verbindliche Bemessung ist bauseits von einem Statiker durchzuführen.
Die Pläne  sind vor Fertigung dem Vertreter des Bauherrn zur Zustimmung und Freigabe zu überlassen.Nachweise für Zukaufteile (z. B.: Schwimmbadgeräte)Die, aus den eingebauten Zukaufteilen (Spieltiere, Trennseile, etc. ...), resultierendensicherheitsrelevanten Belange sind, seitens des Auftragnehmers, mittels entsprechenden
EN-Konformitätserklärungen, CE-Kennzeichnungen, Sicherheitsdatenblättern sowie
Betriebs- und Pflegeanleitungen und dgl., bei Lieferung zu belegen.
Abnahme, Übernahme, Probebetrieb Dichtheit:
Die gesamte Konstruktion ist durch Wasserfüllung auf Dichtheit zu prüfen. Die, dazu notwendige, Wasserfüllung für die Erst- und auch die nachfolgende Endbefüllung (bis
hin zur Inbetriebnahme) ist bauseitig beizustellen.
Standfestigkeitsnachweis: Für  die  Abnahme  der  Leistung  ist  der  Statische Nachweis zur Standfestigkeit der gebauten Beckenkonstruktion und Abstützungsart erforderlich.

*Hinweis: Bauseitige Leistungen sind sofern nicht in seperater Position ausgewiesen:*
- Beibringen der erforderlichen amtlichen Genehmigungen
- Rechtzeitige Beistellung von gültigen Bau- bzw.
  Bestandsplänen oder Vermessungsdaten für die korrekte
  Anfertigung der Beckenzeichnungen
-  Überprüfen des Baugrundes bzw. des Bestandes
  hinsichtlich statischer  Tragfähigkeit entsprechend der
  gewählten Beckeneinbauvariante
- Erstellung der Schal- und Bewehrungspläne-
  Bereitstellen einer geeigneten Zufahrt und Baustraße-
  Bereitstellen eines geeigneten Lagerplatzes für Material und
  evtl. Container
- Bereitstellen des Energie- und Wasseranschlusses
- Erdarbeiten
- Bauseitige Bauleistungen für das Edelstahlbecken in Abstimmung mit dem  Beckenhersteller (Bodenaufbau, Fundamente, Beckenhinterfüllung,Betonvergussarbeiten, etc.)
- Weiterführung von Rohrleitungen ab der vereinbarten
  Übergabestelle
- Herstellen sämtlicher Elektroanschlüsse, die Montage sowie
  Kabelverlegung vom Becken zum Schaltschrank bzw. zur
  elektrischen Anschlussstelle und der Einbau zugehöriger
  elektrischer Schalt-, Steuer- oder Bedienelemente.

#### Bauteil 1.3 Technische Vorbemerkungen für Edelstahlbecken

*Hinweis: Allgemeines:*
Das Konstruktionssystem besteht aus statisch tragenden Seitenwänden, welche oben
und unten abgestützt werden (siehe auch Seitenwandverankerung) und einem, alsschlaffe Metallfläche ausgebildeten, Boden.

*Hinweis: Techn. Vorbemerkungen für Beckenkörper:*
In der Position Beckenkörper sind:
-  die Seitenwände
-  die Überlaufrinne
-  der Beckenboden enthalten, so dass durch deren Verschweißung ein dichter Beckenkörper entsteht. Durch Einbauten wie z.B. Treppen, Sitzbänke, Bodenkanäle etc. entfallende Wand- und Bodenflächen sind bei diesen Positionen zu berücksichtigen, d.h. bei diesen Positionen
herauszurechnen.
Material: Edelstahl Rostfrei, Werkstoff Nr.1.4404,Einsatzgrenzen bzw. Werkstoffbeständigkeit: bei Badewasser Temperatur bis 30°C
max. 500 mg/l CL-bei Badewasser Temperatur bis 35°Cax. 400 mg/l CL-sofern nicht innerhalb der Positionen andere Materialien gesondert verlangt werden.
Materialstärke:  mindestens:  2.50 mm Versteifungskonstruktionen  2.00 mm
Rinne  2.00 mm
- Boden  1.50 mm Oberfläche:- Wandbleche bis Stehstufe bzw. Boden  Wasserseitig geschliffen
- Versteifungskonstruktionen  walzblank
- Rinne  walzblank
- Boden  walzblank
- Schweißnähte im Bereich der Handfasse  und der hinteren Umkantungverschliffen
Ausführungsvorschriften für Beckenwände
Die Beckenwände aus glattem Blech sind so zu versteifen, dass der Wasserdruck/Erddruck bzw. die auftretenden vertikalen Belastungen aufgenommen, und die Lasten über die oberen und unteren Verankerungenabgeführt werden können.Beckenwände für Anschluss einer außen liegenden Überlaufrinne (Edelstahlbecken - Rinne) sind mit einer Eintauchschräge in zulässiger Breite (sie darf nicht als Verkehrsweg dienen), als Streichwehr zur kontinuierlichen und
gleichmäßigen Ableitung des Oberflächenwassers, mit Eintauchschräge von ca. 30°auszubilden. Die Abweichung der Überlaufkante von der Waagrechten darf über
den Umfang eines Beckens nicht mehr als +/- 2 mm betragen.Der Übergang der Handfasse zur Überlaufrinne muss voll einsehbar sein, damit eine ständige Umspülung (Desinfektion) und eine leichte Reinigung möglich ist.Eine Abdeckrostaufnahme in Form einer Wandnut entspricht dieser Anforderung nicht.Die Handfasse als wichtiger Bestandteil des Beckenkopfes ist mit einer Hinterschneidung zu versehen um eine ausreichende Haltemöglichkeit der Badegäste  (Kammgriff), sowie Klemmung des Rinnenrostes ermöglichen. Runde Beckenwandbereiche sind als solche auszuführen.Sie können nicht durch polygone Formen ersetzt  werden.Der untere Wandabschluss erfolgt durch eine ca. 2cm breite Umkantung welche in den Aufbeton eingegossen wird. Dadurch wird eine Versteifung und Einspannung des Bodenrahmens erreicht, wodurch die Planheit des Beckensboden sicher gestellt wird.
Das System unterer Wand- Bodenanschluss ist zeichnerisch mit der Angebotsabgabe beizulegen.
Soweit im Leistungsverzeichnis keine entsprechenden Positionen enthalten sind, ist die Abstützung der Beckenwände in die Einzelpreise einzukalkulieren.Eckverbindungen sind bei Winkel < 90° mit einem Radius > 25 mm auszubilden.

Ausführungsvorschriften für SeitenwandverankerungMit Rippen versteifte Beckenwände werden grundsätzlich am oberen und unteren Rand verankert.Die untere Verankerung gegen vertikale Kräfte erfolgt durch entsprechende
Auszugsicherung, gegen horizontale Kräfte durch Einbetonieren derVersteifungsrippen, bzw. durch Verdübeln mit dem Bestand(Ausführung entsprechend der beiliegenden Wandschnittpläne).Die obere Verankerung erfolgt über den Rinnenkasten undVerbindungslaschen auf die Rohbetondecke bzw. auf denabgeschnittenen und dübelfähigen Betonbeckenkopf, bzw.mittels Schrägstützen und Stützenauflagerplatten auf die vorhandene oderbauseitig erstellte Stahlbetonkonstruktion (Fundament und Aufbeton).Die vom Anbieter für die einzelnen Wandbereiche vorgesehenen konstruktiven Lösungen sind durch Konstruktionsvorschläge mit dem Angebot darzustellen.Eindeutige Lastableitungen sind Bedingung.

Ausführungsvorschriften für Überlaufrinne
Außen liegende Überlaufrinnen (Edelstahlbecken - Rinne):Der gleichmäßige Wasserablauf innerhalb der Rinne zu den Einläufen ist sicherzustellen. Eine Beckenrandüberflutung durch Wasserstau in derÜberlaufrinne ist zu verhindern. Die Führung des Wassers von der Überlaufkante in die Überlaufrinne muss kontinuierlich und ohne Absturz des Wassers erfolgen.Die dem Becken zugewandte Abströmfläche der Überlaufrinne ist um 12° zu neigen.
Bei Rinnentiefen über 25cm ist die Abströmfläche mit einer zusätzlichenKantung zu versehen, um Schwinngungen vorzubeugen. Zur ordnungsgemäßen Schwallwasserableitung sind in den Ecken der Überlaufrinne Umlenkbleche
anzuordnen. Die Ausbildung der Rinnenablaufkästen zur Schwallwasserableitung ist auf den jeweilig abzuführenden Volumenstrom abzustimmen. Der Anschlussder innenaußenseite ist entsprechend den beiliegenden Wandschnittplänen auszuführen.Ferner ist an der Rinnenaußenseite mittels Edelstahlwinkel eine fachgerechteAbstützungsmöglichkeit für die bauseitige Außenverkleidung vorzusehen. Dieser Winkel muss das Absenken der außenseitigen Beckenrandverkleidung zuverlässig verhindern (Ausführung entsprechend der beiliegenden Wandschnittpläne).

Ausführungsvorschriften für Beckenboden
Die Gliederung der Bodenbereiche durch Anordnung der Bodenbleche in Verbindung mit dem hydraulischen System erhebt formal hohen Anspruch. Die Bodenblechaufteilung ist mittels Plan vor Ausführung durch den Auftraggeber freizugeben.Die Bodenbleche aus Edelstahl rostfrei sind mit mindestens 2 cm Überlappung zu verlegen und zu verschweißen, sowie auch konstruktiv sicher mit denSeitenwänden zu verbinden. Dies gilt gleichermaßen für die Anschlüsse an die Bodenkanäle und die Beckeneinbauteile.Die Bodenbleche sind in Bereichen mit einer Wassertiefe bis 1,35 m, bzw. wenn aus optischen und gestalterischen Gründen im gesamten Beckenbereich explizit in LV-Position gefordert, geprägt (fussfreundliche Rundprägung), mit rutschhemmenden Eigenschaften auszubilden.

*Hinweis: Techn. Vorbemerkungen für Beckeneinbauten:*
Ausführungsvorschriften für Beckentreppen
Beckentreppen sind zur Wasserfläche als allseitig geschlossene Schweißkonstruktion inkl. Längsträgern und Knotenblechen, entsprechend den statischen Erfordernissen, auszubilden. Die Tritthöhe von Stufe zu Stufe muss gleich, die oberste Stufe muss in Höhe OK Wasserspiegel sein. Zwischen der Vorderkante der oberen Stufe und der Hinterkante der unteren Stufe darf in der Lotrechten kein Zwischenraum sein. Die Stufen müssen als trittsichere Flachstufen ausgebildet sein. Daher sind die Trittflächen (Trittstufen) entsprechend rutschhemmend geprägt (gemäß
den Anforderungen der GUV-I 8527 sowie der EN 13451-1) auszuführen
- die vertikalen Treppenflächen (Setzstufen) sind ohne Prägung auszuführen. Die Trittflächen dürfen sich nicht bleibend verformen. Die Stufenvorderkanten sind elektrochemisch,
kobaltblau 2 x 5 cm, dauerhaft im Tauchverfahren einzufärben (ein Aufschweißen von eingefärbten Blechen ist nicht gestattet).
Treppen mit mehr als 3 Stufen müssen mindestens einen Handlauf haben. An Treppen mit mehr als 1,5 m Breite müssen mindestens 2 Handläufe angebracht sein.
Handläufe, Knieleisten und Steher eines Geländers müssen mit Gehrung fest verschweißt werden. Aufgrund der zu erwartenden Belastungen (durch Badegaste und chloridbelastete Luft) sind geschraubte Geländer und Handläufe auf Rundstäbchen nicht zulässig.

Handlaufquerschnitt Durchmesser: mindestens 3,8 cm, maximal 5 cm.

*Hinweis: Techn. Vorbemerkungen für Beckenhydraulik:*
Material:
Material für Bleche: Edelstahl Rostfrei, Werkstoff Nr.: 1.4404 Material für Rohre: Edelstahl Rostfrei, Werkstoff Nr.: 1.4571 sofern nicht innerhalb der Positionen andere Materialien gesondert verlangt werden.
Ausführung:
Materialstärke: mindestens 2,0 mm
Oberfläche:  walzblankSämtliche Rohrleitungen sind bis zu den Übergabepunkten zur Badewassertechnik,
in der Regel 0,5 m außerhalb des Edelstahlbeckens, mit Bördel u. Losflansch, DN nachBedarf, PN 10 auszuführen. Zusätzliche Verrohrungen außerhalb des Beckens sind in Einzelpositionen aufzuführen.

Vertikaldurchströmung mittels Bodenkanälen:
Für die Reinwasserzufuhr sind in der Beckensohle Bodenkanäle mit abnehmbaren Deckeln (Wartungs- und Reinigungsmöglichkeit) und Einströmdüsen komplett ausEdelstahl (alterungsbeständig und wartungsfrei) oder aus hochwertigem Kunststoff - in Bereichen, die von Bodenkanälen nicht abgedeckt werden, Bodeneinströmtöpfegleicher Ausführung - vorgesehen. Die Abdichtung zwischen Bodenkanal und Deckel ist durch eine chlorwasserbeständige, elastische, Dichtungherzustellen. Die Bodekanalabdeckungen sind je nach Wassertiefe mit derselben Oberfläche wie die Beckenböden, in leicht montierbaren Längen, herzustellen.
Auf entsprechende Verformungsfestigkeit der Bodenkanalabdeckung ist zu achten.
Die Abdeckbleche sind daher nach unten gekantet auszuführen. Das vorgesehene Abdichtungsprofil ist umlaufend fest aufzuklemmen. Verklebungen an den Ecken sindunzulässig. Ein, unter Umständen nach Jahren erforderlicher, Wechsel muss ohne Spezialwerkzeug möglich sein. Die Befestigungen der Abdeckungen sind sozu wählen, dass ein leichtes Öffnen auch nach Jahren möglich ist. An den Enden eines Bodenkanalstranges vorhandene Revisionsöffnung sind selbstklemmend ohneVerschraubung auszuführen.

Einströmdüsen:
Die Einströmorgane sind so auszuführen, dass sie mit der Beckensohle plan sind (ohne Erhöhung) und haben, in ihrer Ausführung und Auslegung, den Forderungen derentsprechenden EN-Norm zu entsprechen. Die Verteilung der Einströmdüsen muss so gewählt sein, dass keinerlei Totzonen entstehen. Die Auslegung hat nach dem Prinzipder gleichen hydraulischen Verhältnisse für jede Düse zu erfolgen, so dass ein Einstellen der einzelnen Düsen nicht erforderlich ist.Der Vordruck an den Einströmdüsen darf maximal 3 m WS betragen. Die Düsen Auslass Querschnitte sind, entsprechend des Volumenstromes und der erforderlichenWurfweite, zu dimensionieren. Sie sind bündig mit den Abdeckblechen vorzusehen. Ein unbefugtes Herausnehmen darf nicht möglich sein.
Vertikaldurchströmung mittels Bodentöpfen:
Für die Reinwasserzufuhr ist in der Beckensohle ein Bodeneinströmtopf mit abnehmbarem Deckel (Wartungs- und Reinigungsmöglichkeit) komplett aus Edelstahl oder aushochwertigem Kunststoff vorgesehen. Die Abdichtung zwischen Bodeneinströmtopf und Deckel ist durch eine chlorwasserbeständige, elastische, Dichtung herzustellen. Das vorgesehene Abdichtungsprofil ist umlaufend fest aufzuklemmen. Ein, unter Umständen nach Jahren erforderlicher, Wechsel muss jedoch ohne Spezialwerkzeug möglich sein.
Die Befestigungen der Abdeckungen sind so zu wählen, dass ein leichtes Öffnenauch nach Jahren möglich ist. Eine selbstklemmende Konstruktion ohne Verschraubungen
ist auszuführen.

*Hinweis: Techn. Vorbemerkungen für Beckenausstattung*
Ausführungsvorschriften für Abdeckroste
Die Roststäbe sind nach den hydraulischen und statischen Erfordernissen zu wählen.
Die Konstruktion hat die einwirkenden Verkehrslasten sicher aufzunehmen.
UV-beständig, badewasserbeständig, temperaturunempfindlich Geprüft nach den sicherheitstechnischen Anforderung nach EN 13451-1 Rutschhemmende Oberfläche nach Klasse C nach EN 13451-1 Querrillen zur schnellen Abführung von
Schwallwasser System zur individuellen und iederentfernbaren optischen Gestaltung der Abdeckroste mit Nachweis der Rutschfestigkeit.
Stabbreite max. 10 mm, Stababstand max. 8 mm.
Zur Reinigung des Rostes und der Rinne muss der Rost abnehmbar sein, wobei Rostelementlängen von ca. 1m  anzustreben sind.

Um eine ständige Umspülung (Desinfektion) und leichte Reinigung des Überlaufrinnenrostes zu gewährleisten muss dieser voll einsehbar sein. In Profile gesteckte Roste entsprechen dieser Anforderung nicht.
Rostwerkstoff: Polypropylen (PP)

Ausführungsvorschriften für "Sicherheitszeichen" zum Becken
Sicherheitszeichen für den Gebrauch in Schwimmbädern sind vorzugsweise in Form von Piktogrammen herzustellen. Ein schriftlicher Erläuterungstext in derentsprechenden offiziellen Landessprache, in dem die Sicherheitszeichen benutzt
werden, kann zu jedem Piktogramm hinzugefügt werden. Entsprechendeerläuternde Angaben durch Zahlen können auf dem Sicherheitszeichen ebenfalls gemacht werden (z. B. zur Angabe der jeweiligen Wassertiefe, etc. ).Schilder aus Kunststoff, Zweischicht-Acryl, Grundplatte weiß, 3,2 mm stark, Deckplatte azurblau oder rot. Grundplatte entsprechend Symbolik graviert, Rahmen undDarstellung (Symbol) azurblau oder rot auf weißem Untergrund, Form quadratisch
mit abgerundeten Ecken, durch vier Clips mit dem Abdeckrost niveaugleichverbunden. Tafelgröße für Warnungen: Länge 150 mm, Breite 150 mmTafelgröße für Hinweise: Länge 230 mm, Breite 150 mm

### Abschnitt 2 Edelstahlbecken - Gemeinkosten

#### Bauteil 2.1 Gemeinkosten

**2.1.01 Statische Berechnungen und Bauangabenpläne**
Die  aus  den  Edelstahlbauteilen  resultierendenstatisch-konstruktiven  Belange,  auf  die Fundamenteund  sonstige  angrenzende  Baukörper,  sind  mitprüffähigen  statischen Berechnungen seitens desAuftragnehmers zu belegen.Ebenso sind alle notwendigen Angaben zum  Erstellenbauseitiger Leistungen (siehe  Pkt. bauseitigeLeistungen)  beizubringen. Insbesondere zu Anschlüssender Edelstahlbauteile an die Baukonstruktion,entsprechend der örtlichen Situation durch Abbruchvorhandener  Bauteile  und  Herstellen neuer Bauteilewie z.B. Fundamente.Die anzugebenden Abmessungen und Armierungen derFundamente sind Richtwerte (Mindestabmessungen).
Eine verbindliche Bemessung ist bauseits von einem
Statiker durchzuführen.Die Pläne sind vor Fertigung dem Vertreter des Bauherrnzur Zustimmung und Freigabe zu überlassen.
Menge: 1,000 PA
USt %: 19,00

**2.1.02 Baustelleneinrichtung**
Einrichten und Räumen der Baustellesowie das Vorhalten der Baustelleneinrichtung,einschließlich Geräte und Material.Während der gesamten Bauzeitsind mindestens zwei mobile Bauwagen oder Container alsTagesunterkunft für die Monteure und als Magazin fürdas Werkzeug / Materialien aufzustellen. Die Bauwagenbzw. Container dürfen nur in Abstimmung mit der Bauherrschaft bzw. dessen Bevollmächtigten platziert werden.Bauwagen bzw. Container müssen vom Aussehen herneuwertig sein und sind, entsprechend der ihnenzugedachten Funktion nach den Vorschriften desArbeitsschutzes zu bemessen und auszustatten. DieBauwagen bzw. Container sind von der ausführenden Firmazu jeder Zeit in einem sauberen und ordentlichenZustand zu halten.Während der gesamten Bauzeit muss die Kommunikationzwischen Bauleitung und ausführenden Firma einwandfreifunktionieren. Erforderlich sind deshalb die heute amMarkt verfügbaren Kommunikationsmittel. Diese sindsofort nach Baustelleneinrichtung bereit zu stellen undbis zum Bauende vorzuhalten.
Menge: 1,000 PA

**2.1.03 Dokumentation**
sind vom Auftragnehmer anzufertigen und bei derAbnahme der Leistung dem Auftraggeber zu übergeben.Zur Dokumentation gehören in 3-facher Ausführung inPapierform sowie digital:-  Bedienungs- und Wartungsanleitungen-  Beckendokumentation (Planunterlagen  Bestandspläne 1:50, statische Berechnung,  Bauangabenpläne, Zertifikate, Prüfzeugnisse,  Bescheinigungen)
Menge: 1,000 PA

**2.1.04 Nivellement/Vermessung**
Höhennivellement/Vermessung durch den AuftragnehmerDas umlaufende Nivellement der Überlaufkante(gemäß KOK +/- 2mm) ist durch ein Protokoll einesunabhängigen Vermessungsbüros nachzuweisen.
Menge: 1,000 PA

**2.1.05 Färbetest zur Beckenhydraulik**
Die Funktionsfähigkeit der Beckenhydraulik ist durcheinen Einfärbungstest, nach Vorgabe des zuständigen Fachplaners, durch den Hersteller oder dem Betreiberder Badewasseraufbereitungsanlage im Beisein desBeckenherstellers durchzufühern. Das Ergebnis istin einem Protokoll mit den erreichten Zeiten zu belegen.Den Farbstoff stellt der Edelstahlbeckenhersteller.Nach maximal 15 Minuten muß eine totzonenfreieVerteilung des Farbstoffes innerhalb des Beckenserreicht werden.- Stellung Farbstoff für Färbetest- Teilnahme an Einfärbungstest
Menge: 1,000 PA

**2.1.06 Beckenschutz**
Schutz des Beckens gegen mechanische Beschädigung. Beckenwände und Boden werden mittels Baufolie und Filzabgeklebt. Der Beckenkopf und die montierten Rinnensind mittels Holzplatten Abzudecken. Schutzvorrichtungen liefern, montieren, vorhalten über die gesamte Bauzeit und nach Abruf wiederdemontieren und abtransportieren.Die Absturzsicherung um die Beckenanlageist bauseitig aufzustellen.
Menge: 1,000 PA

### Abschnitt 3 Edelstahlbecken - Nichtschwimmerbecken

#### Bauteil 3.1 Beckenkörper

**3.1.01 Nichtschwimmerbecken**
Schwimmerbecken aus Edelstahl RostfreiKonstruktion und Werkstoff wie vor beschriebenMaterial:
Edelstahl Rostfrei, Werkstoff Nr. 1.4404
Abmessungen (Form lt. Plan):größte Länge:  25,41  m
größte Breite:  21,60  m
Beckentiefe von 0,40  m fallend auf  1,35  m
Wasserfläche:  482,70  m²
Filterleistung:  375,00  m³/h
in einer Ausführung lt. beiliegendem Plan und den beigefügten Schemaschnitten
Menge: 1,000 ST

#### Bauteil 3.2 Beckeneinbauten

**3.2.01 Beckentreppe**
Ausführung wie vor beschrieben, mittlere Laufbreite 14.00m 3-stufig, Stufenausbildung ca. 30/16 cm.
Menge: 1,000 ST

**3.2.02 Zulage für runde Stufenausbildung**
für Treppe mit mittlerer Laufbreite 7.00m 3-stufig,
Stufenausbildung ca. 30/16 cm.
Menge: 1,000 ST

**3.2.03 Treppenhandlauf wasserseitig - poliert**
für 3-stufige Treppe, aus poliertem,gebogenem Edelstahlrohr, mit Knieleiste.Die Abstützung hat der zu erwartenden Belastung auf Dauer standzuhalten.
Menge: 5,000 ST

**3.2.04 Beckensteigleitern m. polierten Handläufen**
Ausführung wie in den technischenVorbemerkungen allgemein beschrieben,jedoch Handläufe mit polierterOberfläche, als wandbündig eingebauter,wasserseitig allseitig geschlossener, Becken-einstieg.
Menge: 1,000 ST

#### Bauteil 3.3 Beckenhydraulik

**3.3.01 Bodeneinströmkanal inkl. Bodenkanaldeckel**
incl. der erforderlichen Anspeisverrohrung sowie der Entleerverrohrung in den Beckenablaufkasten, mit Bördel u. Losflansch, PN 10, Bohrung nachDIN EN 1092-1,bis 0,5 m außerhalb Edelstahlbecken.
Richtmaße:  lichte Weite:  200 mm  lichte Höhe:  nach hydraul. Erfordernis
Die sicherheitstechnischen Anforderungen(z.B. Nachweis für Haarfangprüfung) nachEN 13451 Teil 1,3/2001 und die Richtliniender Deutschen Gesellschaft für das Badewesen,gemäß Merkblatt 60.03/2007, sind einzuhalten.
Menge: 149,000 m

**3.3.02 Bodeneinströmtöpfe**
zur ergänzenden Reinwasserzufuhr in den Treppen- und den verbleibenden, durch die vorgesehenen Bodenkanäle nicht ausreichend durchströmten, Beckenbereichen gemäß DIN 19643, lt. Plan;incl. der erforderlichen Anspeisverrohrung sowieder Entleerverrohrung in den Beckenablaufkasten, mit Bördel u. Losflansch, PN 10, Bohrung nach DIN EN 1092-1,bis 0,5 m außerhalb Edelstahlbecken.
Richtmaße:  lichter Durchmesser:  200 mm  lichte Höhe:  nach hydraul. Erfordernis
Die sicherheitstechnischen Anforderungen(z.B. Nachweis für Haarfangprüfung) nachEN 13451 Teil 1,3/2001 und die Richtliniender Deutschen Gesellschaft für das Badewesen,gemäß Merkblatt 60.03/2007, sind einzuhalten.
Menge: 2,000 ST

**3.3.03 Firmenspezifische Bodeneinströmung**
Mehr- / Minderpreis für firmenspezifische Bodeneinströmung nach anerkannten Regeln der Technik. Das Leistungsverzeichnis beinhaltet ein Einströmsystemausgelegt nach DIN 19643.Der Bieter erhält die Möglichkeit eine firmenspezifischen Auslegung der Abstände der Bodenkanäle, Einströmtöpfe und Einströmstutzen anzubieten.Dazu sind folgende Angaben zu machen:
- Bodeneinströmkanal inkl. Bodenkanaldeckelgemäß firmenspezifischer Auslegung.....................lfm
Bodenkanal gesamt- Bodeneinströmtöpfe  gemäß firmenspezifischer Auslegung.....................Stk Bodeneinströmtöpfe- Einströmstutzen R 1 1/2"  gemäß firmenspezifischer Auslegung.....................Stk Einströmstutzen
Die hier vorgeschlagene firmenspezifische
Bodeneinströmung hat allen Anforderungen dieser Ausschreibung zu entsprechen und ist mittels eines separaten schriftlichen und zeichnerischen Nachweises,in welchem die Anzahl und Anordnung der Bodenkanälesowie deren Anschlußstutzen im Beckenbereichdargestellt sind, zu belegen. Konstruktive Änderungen der firmenspezifischen Bodeneinströmung sind beizulegen.Es besteht insbesondere die Forderung, dasEinströmsystem (Bodenkanäle) öffnen und einsehbarreinigen zu können. Minderpreis muss als negativer Preis angegeben werden. Mehrpreis als positiver Preis.
Wenn der Bieter keine firmenspezifische Einströmunganbieten kann ist diese Position mit 0_ aus zu füllen. Die Annahme oder Ablehnung dieser Position behält sichder Bauherr ausdrücklich vor!
Menge: 1,000 ST

**3.3.04 Überlaufrinnenablauf im Rinnenverlauf**
im Verlauf von geraden und runden außen liegenden Überlaufrinnen,incl. Verrohrung mit Bördel u. Losflansch,DN 250,PN 10, Bohrung nach DIN EN 1092-1,bis 0,5 m außerhalb Edelstahlbecken.Überlaufrinnenvertiefung ca. 315 mm
Menge: 5,000 ST

**3.3.05 Geräuschminderung für Überlaufrinnenablauf**
Geräuschminderungseinrichtung als Einsatzin den Rinnenablauf. Ausführung entsprechendden technischen Anforderungen nach Wahl desBieters.
Menge: 5,000 ST

**3.3.06 Werkzeug für Bodenkanaldeckelmontage**
Vorrichtung aus Edelstahl für den leichteren Ein- und Ausbau der Bodenkanaldeckel bei der Verriegelung mittels Schiebemechanik, wie in den techn. Vorbemerkungen allgemein beschrieben.Ausführung entsprechend den techn. Erfordernissensowie der konstruktiven Ausführung der vorgesehenenBodenkanäle.
Menge: 1,000 ST

#### Bauteil 3.4 Installationstechnische Ausstattung

**3.4.01 Beckenablaufkasten für DN 150 Rohranschluss**
zur Beckenentleerung, bestehend aus Edelstahlkasten mit Betonankern, Lochblechdeckel niveaugleich mitBeckensohle, ca. 28 x 28 cm, Rundlochung 8 mm bzw. 3mm bei Wassertiefen<= 0,6 m, incl. Verrohrung mit Bördel u. Losflansch DN 150, PN 10, Bohrungnach DIN EN 1092-1 bis 0,5 m außerhalb Edelstahlbecken.
Menge: 1,000 ST

**3.4.02 Chlor-Messwasserentnahme DN 50**
bestehend aus verschraubtem und gewölbtem Edelstahllochblechdeckel mit eingeschweißtem Einbautopf; und Verrohrung mit Bördel u. Losflansch DN 50,PN 10, Bohrung nach DIN EN 1092-1 bis 0,5 maußerhalb Edelstahlbecken; incl. beckenseitigen DichtstopfenDN 50 (Überwinterung bzw. Abdrücken).
Die sicherheitstechnischen Anforderungen(z.B. Nachweis für Haarfangprüfung) nachEN 13451 Teil 1,3/2001 und die Richtliniender Deutschen Gesellschaft für das Badewesen,gemäß Merkblatt 60.03/2007, sind einzuhalten; max. Absaugleistung 1m³/h.
Angabe Prüfbericht Nr. der Haarfangprüfung:....................
Menge: 2,000 ST

#### Bauteil 3.5 Beckenausstattung

**3.5.01 Abdeckrost, gerade, weiß**
wie vor beschrieben, gerade,weiß
Menge: 44,580 m

**3.5.02 Abdeckrost, rund, weiß**
wie vor beschrieben, rund,weiß.
Menge: 35,000 m

**3.5.03 Piktogramm "Nichtschwimmerbereich"**
Sicherheitszeichen mit Piktogramm "Nichtschwimmerbereich". Ausführung wie vor beschrieben,inkl. der Bezeichnung der Wassertiefe Deckplatte blau, Rahmen und Symbolik weiß.
Menge: 8,000 ST

**3.5.04 Piktogramm "Nicht hineinspringen"**
Sicherheitszeichen mit Piktogramm "Nicht hineinspringen". Ausführung wie vor beschrieben,Deckplatte rot, Rahmen und Symbolik weiß.
Menge: 8,000 ST

#### Bauteil 3.6 Attraktionseinrichtungen

**3.6.01 Wasserpilz ø 2,50 m mit Standrohr**
ausgeführt mit GFK-Pilzoberteil in Einschicht-bauweise,
UV- und chlorwasserbeständig,undurchsichtig, Standardfarbe blau,Standrohr aus geschliffenem Edelstahlrohr 306 mm Durchmesser, oben mit Pilzflansch verschraubt,unten mit Befestigungsflansch verschweißt, Pilzoberteilhöhe 65 cm, Gesamthöhe 2,90 m,Durchgangshöhe ca. 2,25 m incl. Verrohrungmit Bördel u. Losflansch DN 200, PN 10,Bohrung nach DIN EN 1092-1 bis 0,5 m außerhalb Edelstahlbecken.
Menge: 1,000 ST

**3.6.02 Schwalldusche 400/15 mit Befestigungsflansch**
aus geschliffenem Edelstahlrohr 104 mm Durchmesser,17° Bogen nach unten, auf Mundstück 400 x 15 mmübergehend, am Fußende Flansch DN 100, PN 10, Befestigungsflansch als Edelstahlstandrohr mitbeidseitigem Bördelflansch DN 100, PN 10, Bohrung nach DIN EN 1092-1, mittels Konsole am Beckenrand verschweißt, Hutmutterverschraubungen, Schwallduschenhöhe 1,45 m,Mündung ca. 1,20 m über Wasserspiegel, Ausladung ca. 83cm. Das Mundstück ist, hinsichtlich der zulässigenRundungen am Auslaufende, enstrechend den Forderungen der EN 13451auszubilden
Menge: 1,000 ST

**3.6.03 Nackendusche ø 80 mit Befestigungsflansch**
aus geschliffenem Edelstahlrohr 104 mm Durch-messer, 20°-Bogen nach unten auf Mundstück80 mm Durchm. übergehend, am Fußende Flansch DN 100, PN 10, Befestigungsflanschals Edelstahlstandrohr mit beidseitigem Bördelflansch DN 100,
PN 10, Bohrung nach DIN EN 1092-1,mittels Konsole am Beckenrand verschweißt, Hutmutterverschraubungen, Nackenduschenhöhe 1,20 m, Ausladung ca. 64 cm
Das Mundstück ist, hinsichtlich der zulässigenRundungen amAuslaufende, enstrechend den Forderungen der EN 13451auszubilden
Menge: 2,000 ST

**3.6.04 Massagestutzen R 1 1/2" mit Luftansaugung**
bestehend aus, in der Beckenwandeingeschweißter Edelstahlmuffe bzw.Edelstahlwinkel R 1 1/2" und Verrohrung lt. Planmit Bördel und Losflansch DN 50,PN 10, Bohrung nach DIN EN 1092-1 bis 0,5 maußerhalb Edelstahlbecken-außenkante, Grundelement mit Festklemmmutter und Injektordüse mit 25 mm lichte Weite bzw.Dichtstopfen R 1 1/2" aus Kunststoff weiß bzw.rot (Überwinterung), Montageschlüssel,Luftansaugleitung über Wasserspiegelgeführt oder mit Rückschlagventil. Entsprechend den Bestimmungen der EN 13451ist die Massagedüse an der Einlaufseite mit einer,entsprechend gelochten, Edelstahlverblendung auszustatten.
Menge: 3,000 ST

**3.6.05 Luftsprudeltopf ø 300 mm**
bestehend aus im Beckenboden angeordnetem,runden Edelstahltopf mit drei Standfüßen am Rohfundament verschraubt, niveaugleicher, gedichteter undverschraubter Edelstahl-Mehrlochdüse, incl. Verrohrung  mit Bördel u. LosflanschDN 80, PN 10, Bohrung nach DIN EN 1092-1 bis
0,5 m außerhalb Edelstahlbecken.
Menge: 1,000 ST

### Abschnitt 4 Edelstahlbecken - Zusätzlich Leistungen

#### Bauteil 4.1 Abschlussarbeiten

**4.1.01 Inbetriebnahme**
Für die in den einzelnen Kapiteln oder Leistungsgruppen der in den vorstehend einzelnen Beckenanlagen beschriebenen funktionsfähigen Anlagen, Anlagenteile und Komponenten durchein Fachpersonal entsprechender Qualifikation, beinhaltend:
-  Kontrolle der funktions- und betriebsgerechtenMontage und  Anschlüsse
-  Teilnahme am Probelauf nach AbgeschlossenerInbetriebnahme, Durchführung ggf. erforderlicherKorrekturen der Leistungsdaten
-  Mitarbeit an Koordination, Vorbereitung undTeilnahme an Färbeversuchen und sonstigenbehördlichen und/oder auftraggeberseitigen Handlungen zur Abnahme und Genehmigung
-  Einweisung des Bedienpersonales in Abstimmungund mit Teilnahme von dazu autorisierten Vertretern des Auftraggebers
-  Erstellung der Bedienungs- undWartungsanleitungen, Erwirkung der Freigabe und Übergabe derselben an dazu autorisierte Vertreter  des Auftraggebers
-  Hinweis auf individuelle Erfordernisse in Bedienung und Betrieb.
Menge: 1,000 PA

**4.1.02 Serviceausrüstung**
in einer Transportbox:
-  Chloridmessbesteckes zur regelmäßigen Kontrolleder Chloridkonzentration im Beckenwasser
-  3m Scotch Brite Type very fine
-  Tube Fett für Schrauben
-  Schlüssel für Abdeckrostdemontage
-  Beizpaste
-  Dokumentation mit Bezugsquellen für Zukaufteile
Menge: 1,000 PA

#### Bauteil 4.2 Zusätzlich erforderliche Arbeiten - Stundenlohnarbeiten

*Hinweis: Regieleistungen und sonstige Arbeitsleistungen:*
Arbeitsleistungen außerhalb der Erfassung über die vorgenannten Leistungspositionen des Leistungsverzeichnisses hinaus, die nur durch den Bauherrn oder durch Ihne autorisierte Personen angewiesen werden und zur Unterschrift ,in Tagesrapporten erfasst, vorzulegen sind. In den nachstehendenStundensätzen sind sämtliche Nebenkosten enthalten undvergütet.Es finden nur die, unmittelbar an der Baustelle geleisteten Stundenlohn Arbeiten Vergütung.
Diese Stundensätze finden auch bei Anfall und Anerkennung von, durch anderen Gewerken verursachten und verzögerungsbedingten,Wartezeiten Vergütung.

**4.2.01 Regiestundensatz**
Stundenleistung  Obermonteur Für evtl. erforderliche Arbeiten, die nicht unmittelbar im Leistungsverzeichnis erfasst sind und gegen Nachweis zur Ausführung kommen ,werden berechnet für: Obermonteur
Menge: 1,000 h

**4.2.02 Regiestundensatz**
Stundenleistung  Monteur Für evtl. erforderliche Arbeiten, die nicht unmittelbar im Leistungsverzeichnis erfasst sind und gegen Nachweis zur Ausführung kommen, werden berechnet für: Monteur
Menge: 1,000 h

**4.2.03 Regiestundensatz**
Stundenleistung  Helfer Für evtl. erforderliche Arbeiten, die nicht unmittelbar im Leistungsverzeichnis erfasst sindund gegen Nachweis zur Ausführung kommen, werden berechnet für: Helfer
Menge: 1,000 h

### Abschnitt 5 Baunebenleistungen

#### Bauteil 5.1 Baunebenleistungen

**5.1.01 Aufbeton im Beckenwandbereich**
Randfundament ca. 25 x 30 cm mit Bewehrung,
Streifenfundamente C25/39 im Wand- / Bodenbereich des
Edelstahlbeckens. Die Schalung (einfache Ausführung mit
Schaltafeln oder Dielen) ist einzukalkulieren. Die
Schalung kann in der Kiesschüttung abgestützt bzw. in
einfacher Befestigung am Betonboden abgestützt werden.
Ecken und Kanten, auch nicht rechtwinklige, sind aus
den Plänen ersichtlich und werden nicht besonders
vergütet. Vom Wandbereich weg, ist die Betonoberfläche
geneigt herzustellen. Die Abrechnung erfolgt je m³
Beton alle Breiten und Höhe.
Menge: 15,000 m3

**5.1.02 Steckeisen bohren**
in Bestandsbeton, Stahlbeton oder Mantelbeton.
Die Steckeisen sind als Verbindung zwischen
Bestandsbeton und Aufbeton im Bereich der Beckenwände
umlaufend sowie bei den Bodenkanälen herzustellen.

Durchmesser ca. 12mm, L=ca. 25 cm (lt Statik)

Der Anbeiter haftet für die statische Eignung des gewählten Produktes
Menge: 420,000 St
